# IPCI SILO BOUZAS

- Propiedad del archivo: CYPE INGENIEROS, S.A.
- Formato: FIEBDC-3/2004
- Programa: ARQUIMEDES
- Tipo: presupuesto
- Comentario: Presupuesto
- Fecha de los precios: 03/03/2021
- Divisa: EUR
- Costes indirectos: 3 %
- Gastos generales: 13 %
- Beneficio industrial: 6 %
- IVA: 21 %
- Código: SILO_BOUZAS (02/03/2021)
Importe: 630747.75

## 01 ESTRUCTURA METALICA (02/03/2021)
Importe: 248175.68

**EM01** kg ACERO S275JR EN CELOSIAS. (22/06/2017)
85823.41 kg × 2.63 (2.71 con costes indirectos) = 232581.44
ACERO S275JR EN CELOSIAS.
Suministro y montaje de acero laminado UNE-EN 10025 S275JR, para ejecución de CELOSIAS (montantes, cordones y diagonales), en perfiles laminados en caliente, piezas simples de las series TCuL (Tubo Cuadrado Ligero), incluso todo tipo de uniones soldadas según planos de detalle, taladros y tornillos incluidos si fuesen necesarios, chapas y todo el pequeño material necesario. Trabajado y montado en taller según planos de proyecto.
Incluyendo la preparación (quemado y limpieza) de toda la superficie, decapado, fluxado y galvanizado C5M en caliente por inmersión en baño de zinc.
Incluso p/p de preparación de bordes, soldaduras, cortes, piezas especiales, despuntes y reparación en obra de cuantos retoques y/o desperfectos se originen por razones de transporte, manipulación o montaje, con el mismo grado de preparación de superficies.
Consultar la documentación gráfica del proyecto, en ella se adjuntan planos de detalle y mediciones para la fabricación.
Se incluyen todos los medios mecanicos y de elevación necesarios para la ejecución.
Ejecución:
- CTE. DB SE-A Seguridad estructural: Acero
- UNE-ENV 1090-1. Ejecución de estructuras de acero. Parte 1: Reglas generales y reglas para edificación
- NTE-EAS. Estructuras de acero.
Condiciones previas del soporte: Antes de iniciarse las actividades correspondientes al proceso de ejecución, se realizarán las siguientes comprobaciones: Aprobación por parte del Director de Ejecución de la Obra del programa de montaje, basado en las indicaciones de Proyecto y elaborado por el montador.
Los soldadores deben estar certificados por un organismo acreditado y cualificarse de acuerdo con la norma UNE-EN 287-1.
Incluye: Replanteo y marcado de ejes. Limpieza y preparación de las superficies. Colocación y fijación provisional de las vigas. Nivelación y aplomado. Ejecución de las uniones. Comprobación final del aplomado. Reparación de defectos superficiales.
Condiciones de terminación: Enumeración de las condiciones en que debe quedar la unidad de obra para poder proseguir la ejecución del resto de unidades: Correcta función estructural y de seguridad de la estructura.
Criterio de medición de proyecto: Peso nominal teórico medido según documentación gráfica de Proyecto.
Criterio de medición en obra: Peso nominal teórico medido según documentación gráfica de Proyecto.
(No se contabilizarán posibles aumentos sobre el peso teórico de los perfiles debidos al proceso de galvanizado.)

| Código | Ud | Descripción | Rendimiento | Precio | Importe |
|---|---|---|---|---|---|
| AcL275a | kg | Acero laminado UNE-EN 10025 S275JR, en perfiles laminados en caliente, piezas compuestas, para aplicaciones estructurales. (material; 22/06/2017) | 1.6 | 1.03 | 1.65 |
| GCI | kg | Galvaniz. en caliente por inmersion (material) | 1 | 0.2 | 0.20 |
| mq07ple010c | h | Alquiler de cesta elevadora de brazo articulado de 16 m de altura máxima de trabajo, incluso mantenimiento y seguro de responsabilidad civil. (maquinaria; 22/06/2017) | 0.01 | 3 | 0.03 |
| mq08sol020 | h | Equipo y elementos auxiliares para soldadura eléctrica. (maquinaria; 22/06/2017) | 0.01 | 1.9 | 0.02 |
| moEM | h | Oficial 1ª montador de estructura metálica. (mano de obra; 22/06/2017) | 0.02 | 17.5 | 0.35 |
| AmoEM | h | Ayudante montador de estructura metálica. (mano de obra; 22/06/2017) | 0.02 | 16.5 | 0.33 |
| % | % | Medios auxiliares | 2 % | 2.58 | 0.05 |
|  |  | Total |  |  | 2.63 |

| Medición | Uds. | Largo | Ancho | Parcial |
|---|---|---|---|---|
| VIGAS PRINCIPALES VP | 1 | 1448.26 | 20.18 | 29225.89 |
| CORREAS CL | 1 | 4956.00 | 11.42 | 56597.52 |
| Total |  |  |  | 85823.41 |

**EM02** kg ACERO S275JR EN PILARES. (02/03/2021)
5737.8 kg × 2.04 (2.1 con costes indirectos) = 12049.38
ACERO S275JR EN PILARES.
Suministro y montaje de acero laminado UNE-EN 10025 S275JR, para ejecución de PILARES, en perfiles laminados en caliente, piezas simples de la serie IPE o HEB, incluso todo tipo de uniones soldadas según planos de detalle, taladros y tornillos incluidos si fuesen necesarios, chapas y todo el pequeño material necesario. Trabajado y montado en taller según planos de proyecto.
Incluyendo la preparación (quemado y limpieza) de toda la superficie, decapado, fluxado y galvanizado en caliente C5M por inmersión en baño de zinc.
Incluso p/p de preparación de bordes, soldaduras, cortes, piezas especiales, despuntes y reparación en obra de cuantos retoques y/o desperfectos se originen por razones de transporte, manipulación o montaje, con el mismo grado de preparación de superficies.
Consultar la documentación gráfica del proyecto, en ella se adjuntan planos de detalle y mediciones para la fabricación.
Se incluyen todos los medios mecanicos y de elevación necesarios para la ejecución.
Ejecución:
- CTE. DB SE-A Seguridad estructural: Acero
- UNE-ENV 1090-1. Ejecución de estructuras de acero. Parte 1: Reglas generales y reglas para edificación
- NTE-EAS. Estructuras de acero.
Condiciones previas del soporte: Antes de iniciarse las actividades correspondientes al proceso de ejecución, se realizarán las siguientes comprobaciones: Aprobación por parte del Director de Ejecución de la Obra del programa de montaje, basado en las indicaciones de Proyecto y elaborado por el montador.
Los soldadores deben estar certificados por un organismo acreditado y cualificarse de acuerdo con la norma UNE-EN 287-1.
Incluye: Replanteo y marcado de ejes. Limpieza y preparación de las superficies. Colocación y fijación provisional de los pilares. Nivelación y aplomado. Ejecución de las uniones. Comprobación final del aplomado. Reparación de defectos superficiales.
Condiciones de terminación: Enumeración de las condiciones en que debe quedar la unidad de obra para poder proseguir la ejecución del resto de unidades: Correcta función estructural y de seguridad de la estructura.
Criterio de medición de proyecto: Peso nominal teórico medido según documentación gráfica de Proyecto.
Criterio de medición en obra: Peso nominal teórico medido según documentación gráfica de Proyecto.
(No se contabilizarán posibles aumentos sobre el peso teórico de los perfiles debidos al proceso de galvanizado.)

| Código | Ud | Descripción | Rendimiento | Precio | Importe |
|---|---|---|---|---|---|
| AcL275b | kg | Acero laminado UNE-EN 10025 S275JR, en perfiles laminados en caliente, piezas simples, para aplicaciones estructurales. (material; 02/03/2021) | 1.4 | 1 | 1.40 |
| GCI | kg | Galvaniz. en caliente por inmersion | 1 | 0.2 | 0.20 |
| mq07ple010c | h | Alquiler de cesta elevadora de brazo articulado de 16 m de altura máxima de trabajo, incluso mantenimiento y seguro de responsabilidad civil. | 0.01 | 3 | 0.03 |
| mq08sol020 | h | Equipo y elementos auxiliares para soldadura eléctrica. | 0.01 | 1.9 | 0.02 |
| moEM | h | Oficial 1ª montador de estructura metálica. | 0.01 | 17.5 | 0.18 |
| AmoEM | h | Ayudante montador de estructura metálica. | 0.01 | 16.5 | 0.17 |
| % | % | Medios auxiliares | 2 % | 2.00 | 0.04 |
|  |  | Total |  |  | 2.04 |

**EAS005** Ud UNIONES PILARES (02/03/2021)
131 Ud × 26.27 (27.06 con costes indirectos) = 3544.86
UNIONES PILARES
Uniones de nuevos pilares de las series IPE o HEB a placa de anclaje de acero S275JR en perfil plano de la coronación los pilares HEB600 existentes, incluyendo cartelas en acero laminado UNE-EN 10025 S275JR según documentación grafica de proyecto , soldadaduras según planos de detalle, taladros y tornillos incluidos si fuesen necesarios, chapas y todo el pequeño material necesario.
Incluyendo la preparación (quemado y limpieza) de toda la superficie, decapado, fluxado y galvanizado en caliente por inmersión en baño de zinc.
Incluso p/p de preparación de bordes, soldaduras, cortes, piezas especiales, despuntes y reparación en obra de cuantos retoques y/o desperfectos se originen por razones de transporte, manipulación o montaje, con el mismo grado de preparación de superficies.
Se incluye también en esta partida, y para la correcta inserción de los nuevos pilares, el desmontaje de 4 planchas de tramex para el recorte de esquinas y su posterior montaje una vez los nueos pilares estén correctamente anclados.
Ejecución:
- CTE. DB SE-A Seguridad estructural: Acero
- UNE-ENV 1090-1. Ejecución de estructuras de acero. Parte 1: Reglas generales y reglas para edificación
- NTE-EAS. Estructuras de acero.
Condiciones previas del soporte: Antes de iniciarse las actividades correspondientes al proceso de ejecución, se realizarán las siguientes comprobaciones: Aprobación por parte del Director de Ejecución de la Obra del programa de montaje, basado en las indicaciones de Proyecto y elaborado por el montador.
Los soldadores deben estar certificados por un organismo acreditado y cualificarse de acuerdo con la norma UNE-EN 287-1.
Incluye: Replanteo y marcado de ejes. Limpieza y preparación de las superficies. Colocación y fijación provisional de los pilares. Nivelación y aplomado. Ejecución de las uniones. Comprobación final del aplomado. Reparación de defectos superficiales.
Condiciones de terminación: Enumeración de las condiciones en que debe quedar la unidad de obra para poder proseguir la ejecución del resto de unidades: Correcta función estructural y de seguridad de la estructura.
Criterio de medición de proyecto: Número de uniones medidas según documentación gráfica de Proyecto.
Criterio de medición en obra: Número de uniones realmente ejecutadas.

| Código | Ud | Descripción | Rendimiento | Precio | Importe |
|---|---|---|---|---|---|
| mt07ala011d | kg | Pletina de acero laminado UNE-EN 10025 S275JR, para aplicaciones estructurales. (material; 02/03/2021) | 6 | 2.34 | 14.04 |
| mq08sol020 | h | Equipo y elementos auxiliares para soldadura eléctrica. | 0.02 | 1.9 | 0.04 |
| % | % | Medios auxiliares | 2 % | 14.08 | 0.28 |
| AmoEM | h | Ayudante montador de estructura metálica. | 0.35 | 16.5 | 5.78 |
| moEM | h | Oficial 1ª montador de estructura metálica. | 0.35 | 17.5 | 6.13 |
|  |  | Total |  |  | 26.27 |

## 02 RED DE ROCIADORES
Importe: 288328.82

**RRO1** Ud PUESTO DE CONTROL DE ROCIADORES, DE 4" DN 100 MM DE DIÁMETRO.
2 Ud × 2794.87 (2878.72 con costes indirectos) = 5757.44
PUESTO DE CONTROL DE ROCIADORES, DE 4" DN 100 MM DE DIÁMETRO.
CARACTERÍSTICAS TÉCNICAS
Suministro e instalación de puesto de control de rociadores, de 4" DN 100 mm de diámetro, unión brida y brida, para colocar en posición vertical, formado por válvula de retención y alarma, trim y cámara de retardo, para sistema de tubería mojada. Incluso alarma hidráulica con motor de agua y gong, accesorios y piezas especiales para conexión a colector existente. Totalmente montado, conexionado y probado.
NORMATIVA DE APLICACIÓN
Instalación: UNE-EN 12845. Sistemas fijos de lucha contra incendios. Sistemas de rociadores automáticos. Diseño, instalación y mantenimiento.
CRITERIO DE MEDICIÓN EN PROYECTO
Número de unidades previstas, según documentación gráfica de Proyecto.
CONDICIONES PREVIAS QUE HAN DE CUMPLIRSE ANTES DE LA EJECUCIÓN DE LAS UNIDADES DE OBRA
DEL SOPORTE
Se comprobará que su situación se corresponde con la de Proyecto y que la zona de ubicación está completamente terminada.
DEL CONTRATISTA
Las instalaciones se ejecutarán por empresas instaladoras autorizadas para el ejercicio de la actividad.
PROCESO DE EJECUCIÓN
Replanteo de la situación del puesto de control. Conexión a la red de distribución de agua.
CONDICIONES DE TERMINACIÓN
El puesto de control será accesible.
CONSERVACIÓN Y MANTENIMIENTO
Se protegerá frente a golpes.
CRITERIO DE MEDICIÓN EN OBRA Y CONDICIONES DE ABONO
Se medirá el número de unidades realmente ejecutadas según especificaciones de Proyecto.

| Código | Ud | Descripción | Rendimiento | Precio | Importe |
|---|---|---|---|---|---|
| mt41pcr010c | Ud | Puesto de control de rociadores, de 4" DN 100 mm de diámetro, unión brida y brida, para colocar en posición vertical, formado por válvula de retención y alarma de hierro fundido, trim de acero galvanizado y cámara de retardo de fundición. (material) | 1 | 1915.24 | 1915.24 |
| mt41pcr100a | Ud | Alarma hidráulica, con motor de agua y gong de aleación de aluminio. (material) | 1 | 350.82 | 350.82 |
| mt41pcr300h | Ud | Accesorios y piezas especiales para conexión de puesto de control de rociadores a red de distribución de agua. (material) | 1 | 37.1 | 37.10 |
| mo008 | h | Oficial 1ª fontanero. (mano de obra) | 15.33 | 15 | 229.95 |
| mo107 | h | Ayudante fontanero. (mano de obra) | 15.33 | 13.5 | 206.96 |
| % | % | Medios auxiliares | 2 % | 2740.07 | 54.80 |
|  |  | Total |  |  | 2794.87 |

**RRO2** Ud ROCIADOR AUTOMÁTICO MONTANTE 68°C, DE 1/2" DN 15 mm, K DE 80 (MÉTRICO).
2120 Ud × 30.72 (31.64 con costes indirectos) = 67076.80
ROCIADOR AUTOMÁTICO MONTANTE 68°C, DE 1/2" DN 15 mm, K DE 80 (MÉTRICO).
Suministro e instalación de rociador automático montante para nivel intermedio, respuesta rápida con ampolla fusible de vidrio frágil de 3 mm de diámetro y disolución alcohólica de color rojo, rotura a 68°C, de 1/2" DN 15 mm de diámetro de rosca, coeficiente de descarga K de 80 (métrico), presión de trabajo 12 bar, acabado color bronce. Incluyendo jaula de protección y paraguas inox. Incluso accesorios y piezas especiales para conexión a red de distribución de agua. Totalmente montado, conexionado y probado.
NORMATIVA DE APLICACIÓN
Instalación: UNE-EN 12845. Sistemas fijos de lucha contra incendios. Sistemas de rociadores automáticos. Diseño, instalación y mantenimiento.
CRITERIO DE MEDICIÓN EN PROYECTO
Número de unidades previstas, según documentación gráfica de Proyecto.
CONDICIONES PREVIAS QUE HAN DE CUMPLIRSE ANTES DE LA EJECUCIÓN DE LAS UNIDADES DE OBRA
DEL SOPORTE
Se comprobará que su situación se corresponde con la de Proyecto.
La red de abastecimiento de agua estará completamente terminada.
DEL CONTRATISTA
Las instalaciones se ejecutarán por empresas instaladoras autorizadas para el ejercicio de la actividad.
PROCESO DE EJECUCIÓN
Replanteo de la situación del rociador, coordinado con el resto de instalaciones o elementos que puedan tener interferencias. Conexión a la red de distribución de agua.
CONDICIONES DE TERMINACIÓN
No existirán elementos que puedan interrumpir o disminuir la descarga del rociador. El rociador no presentará fugas.
CONSERVACIÓN Y MANTENIMIENTO
Se protegerá frente a golpes.
CRITERIO DE MEDICIÓN EN OBRA Y CONDICIONES DE ABONO
Se medirá el número de unidades realmente ejecutadas según especificaciones de Proyecto.

| Código | Ud | Descripción | Rendimiento | Precio | Importe |
|---|---|---|---|---|---|
| mt41roc095a | Ud | Rociador automático montante para nivel intermedio, respuesta rápida con ampolla fusible de vidrio frágil de 3 mm de diámetro y disolución alcohólica de color rojo, rotura a 68°C, de 1/2" DN 15 mm de diámetro de rosca, coeficiente de descarga K de 80 (métrico), presión de trabajo 12 bar, acabado color bronce, según UNE-EN 12259-1. (material) | 1 | 20 | 20.00 |
| mt41roc500 | Ud | Accesorios y piezas especiales para conexión de rociador a red de distribución de agua. (material) | 1 | 2.71 | 2.71 |
| mo008 | h | Oficial 1ª fontanero. | 0.26 | 15 | 3.90 |
| mo107 | h | Ayudante fontanero. | 0.26 | 13.5 | 3.51 |
| % | % | Medios auxiliares | 2 % | 30.12 | 0.60 |
|  |  | Total |  |  | 30.72 |

**RRO6** Ud DETECTOR DE FLUJO, de 4" DN 100 mm de diámetro.
4 Ud × 478.03 (492.37 con costes indirectos) = 1969.48
DETECTOR DE FLUJO, de 4" DN 100 mm de diámetro.
Suministro e instalación en tubería de detector de flujo tipo paleta con retardo de hasta 90 segundos y dos contactos NA/NC, de 4" DN 100 mm de diámetro, para una presión máxima de trabajo de 31 bar. Incluso canalización eléctrica. Totalmente montado, conexionado y probado.
NORMATIVA DE APLICACIÓN
Instalación: UNE-EN 12845. Sistemas fijos de lucha contra incendios. Sistemas de rociadores automáticos. Diseño, instalación y mantenimiento.
CRITERIO DE MEDICIÓN EN PROYECTO
Número de unidades previstas, según documentación gráfica de Proyecto.
CONDICIONES PREVIAS QUE HAN DE CUMPLIRSE ANTES DE LA EJECUCIÓN DE LAS UNIDADES DE OBRA
DEL SOPORTE
Se comprobará que su situación se corresponde con la de Proyecto y que la zona de ubicación está completamente terminada.
DEL CONTRATISTA
Las instalaciones se ejecutarán por empresas instaladoras autorizadas para el ejercicio de la actividad.
PROCESO DE EJECUCIÓN
Replanteo de la situación del detector de flujo y canalización eléctrica. Conexión a la red de distribución de agua. Tendido y fijación del tubo protector del cableado. Montaje y conexionado del cableado.
CONDICIONES DE TERMINACIÓN
El detector será accesible.
CONSERVACIÓN Y MANTENIMIENTO
Se protegerá frente a golpes.
CRITERIO DE MEDICIÓN EN OBRA Y CONDICIONES DE ABONO
Se medirá el número de unidades realmente ejecutadas según especificaciones de Proyecto.

| Código | Ud | Descripción | Rendimiento | Precio | Importe |
|---|---|---|---|---|---|
| mt41dfr010g | Ud | Detector de flujo tipo paleta con retardo de hasta 90 segundos y dos contactos NA/NC, de 4" DN 100 mm de diámetro, para una presión máxima de trabajo de 31 bar, según UNE-EN 12259-5. (material) | 1 | 160.16 | 160.16 |
| mt35aia090ma | m | Tubo rígido de PVC, enchufable, curvable en caliente, de color negro, de 16 mm de diámetro nominal, para canalización fija en superficie. Resistencia a la compresión 1250 N, resistencia al impacto 2 julios, temperatura de trabajo -5°C hasta 60°C, con grado de protección IP 547 según UNE 20324, propiedades eléctricas: aislante, no propagador de la llama. Según UNE-EN 61386-1 y UNE-EN 61386-22. Incluso p/p de abrazaderas, elementos de sujeción y accesorios (curvas, manguitos, tes, codos y curvas flexibles). (material) | 200 | 0.85 | 170.00 |
| mt35cun020a | m | Cable unipolar ES07Z1-K (AS), no propagador de la llama, con conductor multifilar de cobre clase 5 (-K) de 1,5 mm² de sección, con aislamiento de compuesto termoplástico a base de poliolefina libre de halógenos con baja emisión de humos y gases corrosivos (Z1), siendo su tensión asignada de 450/750 V. Según UNE 211025. (material) | 200 | 0.41 | 82.00 |
| mo008 | h | Oficial 1ª fontanero. | 0.51 | 15 | 7.65 |
| mo107 | h | Ayudante fontanero. | 0.51 | 13.5 | 6.89 |
| mo003 | h | Oficial 1ª electricista. (mano de obra) | 1.28 | 17.07 | 21.85 |
| mo102 | h | Ayudante electricista. (mano de obra) | 1.28 | 15.71 | 20.11 |
| % | % | Medios auxiliares | 2 % | 468.66 | 9.37 |
|  |  | Total |  |  | 478.03 |

**RRO7** Ud PUNTO DE PRUEBA ROCIADORES
4 Ud × 53.46 (55.06 con costes indirectos) = 220.24
PUNTO DE PRUEBA ROCIADORES
Punto de pruebas de presión dinamica de instalaciónde rociadores, compuesto por manómetro, cola de tocino grifo de comprobación manometro, válvula de bola 1", tubo de 1" desde último rociador hasta la altura de la mano, terminado en un rociador de 1/2" abierto de iguales características que los instalados.
NORMATIVA DE APLICACIÓN
Instalación: UNE-EN 12845. Sistemas fijos de lucha contra incendios. Sistemas de rociadores automáticos. Diseño, instalación y mantenimiento.
CRITERIO DE MEDICIÓN EN PROYECTO
Número de unidades previstas, según documentación gráfica de Proyecto.
CONDICIONES PREVIAS QUE HAN DE CUMPLIRSE ANTES DE LA EJECUCIÓN DE LAS UNIDADES DE OBRA
DEL SOPORTE
Se comprobará que su situación se corresponde con la de Proyecto y que la zona de ubicación está completamente terminada.
DEL CONTRATISTA
Las instalaciones se ejecutarán por empresas instaladoras autorizadas para el ejercicio de la actividad.
PROCESO DE EJECUCIÓN
Replanteo de la situación delpunto de prueba. Conexión a la red de distribución de agua. Montaje y conexionado del cableado.
CONDICIONES DE TERMINACIÓN
El PP será accesible.
CONSERVACIÓN Y MANTENIMIENTO
Se protegerá frente a golpes.
CRITERIO DE MEDICIÓN EN OBRA Y CONDICIONES DE ABONO
Se medirá el número de unidades realmente ejecutadas según especificaciones de Proyecto.

| Código | Ud | Descripción | Rendimiento | Precio | Importe |
|---|---|---|---|---|---|
| PPRO | Ud | Punto de prueba de rociadores (material) | 1 | 45 | 45.00 |
| mo107 | h | Ayudante fontanero. | 0.26 | 13.5 | 3.51 |
| mo008 | h | Oficial 1ª fontanero. | 0.26 | 15 | 3.90 |
| % | % | Medios auxiliares | 2 % | 52.41 | 1.05 |
|  |  | Total |  |  | 53.46 |

**RRO8** Ud PUNTO DE LIMPIEZA ROCIADORES
4 Ud × 19.8 (20.39 con costes indirectos) = 81.56
PUNTO DE LIMPIEZA ROCIADORES
Punto de limpieza en instalación de rociadores, vávula de bola 1", tubo de 1" desde el colector hasta la altura de la mano, terminado en un racor y tapón. Totalmente instalado.
NORMATIVA DE APLICACIÓN
Instalación: UNE-EN 12845. Sistemas fijos de lucha contra incendios. Sistemas de rociadores automáticos. Diseño, instalación y mantenimiento.
CRITERIO DE MEDICIÓN EN PROYECTO
Número de unidades previstas, según documentación gráfica de Proyecto.
CONDICIONES PREVIAS QUE HAN DE CUMPLIRSE ANTES DE LA EJECUCIÓN DE LAS UNIDADES DE OBRA
DEL SOPORTE
Se comprobará que su situación se corresponde con la de Proyecto y que la zona de ubicación está completamente terminada.
DEL CONTRATISTA
Las instalaciones se ejecutarán por empresas instaladoras autorizadas para el ejercicio de la actividad.
PROCESO DE EJECUCIÓN
Replanteo de la situación del punto de limpieza. Montaje y conexionado del cableado.
CONDICIONES DE TERMINACIÓN
El PL será accesible.
CONSERVACIÓN Y MANTENIMIENTO
Se protegerá frente a golpes.
CRITERIO DE MEDICIÓN EN OBRA Y CONDICIONES DE ABONO
Se medirá el número de unidades realmente ejecutadas según especificaciones de Proyecto.

| Código | Ud | Descripción | Rendimiento | Precio | Importe |
|---|---|---|---|---|---|
| PLRO | Ud | Punto de limpieza rociadores (material) | 1 | 12 | 12.00 |
| mo107 | h | Ayudante fontanero. | 0.26 | 13.5 | 3.51 |
| mo008 | h | Oficial 1ª fontanero. | 0.26 | 15 | 3.90 |
| % | % | Medios auxiliares | 2 % | 19.41 | 0.39 |
|  |  | Total |  |  | 19.8 |

**IOB022** m TUBERÍA DN50 IPCI (01/07/2021)
6600 m × 25.22 (25.98 con costes indirectos) = 171468.00
TUBERÍA DN50 IPCI
Suministro e instalación de red aérea de distribución de agua para abastecimiento de los equipos de extinción de incendios, formada por tubería de acero negro estirado sin soldadura, de 2" DN 50 mm de diámetro, unión roscada, sin calorifugar, que arranca desde la fuente de abastecimiento de agua hasta cada equipo de extinción de incendios. Incluso p/p de material auxiliar para montaje y sujeción a la obra, accesorios y piezas especiales, raspado y limpieza de óxidos, mano de imprimación antioxidante de al menos 50 micras de espesor, y dos manos de esmalte rojo de al menos 40 micras de espesor cada una. Totalmente montada, conexionada y probada por la empresa instaladora mediante las correspondientes pruebas de servicio (incluidas en este precio).
NORMATIVA DE APLICACIÓN
Instalación:
- CTE. DB-HS Salubridad.
- UNE 23500. Sistemas de abastecimiento de agua contra incendios.
CRITERIO DE MEDICIÓN EN PROYECTO
Longitud medida según documentación gráfica de Proyecto.
CONDICIONES PREVIAS QUE HAN DE CUMPLIRSE ANTES DE LA EJECUCIÓN DE LAS UNIDADES DE OBRA
DEL SOPORTE
Se comprobará que su situación y recorrido se corresponden con los de Proyecto, y que hay espacio suficiente para su instalación.
DEL CONTRATISTA
Las instalaciones se ejecutarán por empresas instaladoras autorizadas para el ejercicio de la actividad.
PROCESO DE EJECUCIÓN
FASES DE EJECUCIÓN
Replanteo del recorrido de las tuberías, de los accesorios y de las piezas especiales. Raspado y limpieza de óxidos. Aplicación de imprimación antioxidante y esmalte. Colocación y fijación de tuberías, accesorios y piezas especiales. Realización de pruebas de servicio.
CONDICIONES DE TERMINACIÓN
La instalación tendrá resistencia mecánica. El conjunto será estanco.
PRUEBAS DE SERVICIO
Prueba de resistencia mecánica y estanqueidad.
Normativa de aplicación: CTE. DB-HS Salubridad
CRITERIO DE MEDICIÓN EN OBRA Y CONDICIONES DE ABONO
Se medirá la longitud realmente ejecutada según especificaciones de Proyecto.

| Código | Ud | Descripción | Rendimiento | Precio | Importe |
|---|---|---|---|---|---|
| mt08tan330g | Ud | Material auxiliar para montaje y sujeción a la obra de las tuberías de acero, de 2" DN 50 mm. (material; 01/07/2021) | 1 | 0.9 | 0.90 |
| mt08tan020gd | m | Tubo de acero negro estirado sin soldadura, de 2" DN 50 mm de diámetro, según UNE 19052, con el precio incrementado el 15% en concepto de accesorios y piezas especiales. (material; 01/07/2021) | 1 | 9 | 9.00 |
| mt27pfi030 | kg | Imprimación antioxidante con poliuretano. (material; 01/07/2021) | 0.02 | 9.35 | 0.19 |
| mt27ess010e | kg | Esmalte sintético, color rojo RAL 3000, para aplicar sobre superficies metálicas, aspecto brillante. (material; 01/07/2021) | 0.05 | 7.12 | 0.36 |
| mt41www030 | Ud | Material auxiliar para instalaciones contra incendios. (material; 06/11/2018) | 0.2 | 1.4 | 0.28 |
| mo008 | h | Oficial 1ª fontanero. | 0.42 | 15 | 6.30 |
| mo107 | h | Ayudante fontanero. | 0.46 | 13.5 | 6.21 |
| mo038 | h | Oficial 1ª pintor. (mano de obra; 02/03/2021) | 0.09 | 16.5 | 1.49 |
| % | % | Medios auxiliares | 2 % | 24.73 | 0.49 |
|  |  | Total |  |  | 25.22 |

**IOB022b** m TUBERÍA DN80 IPCI (01/07/2021)
524 m × 36.01 (37.09 con costes indirectos) = 19435.16
TUBERÍA DN50 IPCI
Suministro e instalación de red aérea de distribución de agua para abastecimiento de los equipos de extinción de incendios, formada por tubería de acero negro estirado sin soldadura, de 3" DN 80 mm de diámetro, unión roscada, sin calorifugar, que arranca desde la fuente de abastecimiento de agua hasta cada equipo de extinción de incendios. Incluso p/p de material auxiliar para montaje y sujeción a la obra, accesorios y piezas especiales, raspado y limpieza de óxidos, mano de imprimación antioxidante de al menos 50 micras de espesor, y dos manos de esmalte rojo de al menos 40 micras de espesor cada una. Totalmente montada, conexionada y probada por la empresa instaladora mediante las correspondientes pruebas de servicio (incluidas en este precio).
NORMATIVA DE APLICACIÓN
Instalación:
- CTE. DB-HS Salubridad.
- UNE 23500. Sistemas de abastecimiento de agua contra incendios.
CRITERIO DE MEDICIÓN EN PROYECTO
Longitud medida según documentación gráfica de Proyecto.
CONDICIONES PREVIAS QUE HAN DE CUMPLIRSE ANTES DE LA EJECUCIÓN DE LAS UNIDADES DE OBRA
DEL SOPORTE
Se comprobará que su situación y recorrido se corresponden con los de Proyecto, y que hay espacio suficiente para su instalación.
DEL CONTRATISTA
Las instalaciones se ejecutarán por empresas instaladoras autorizadas para el ejercicio de la actividad.
PROCESO DE EJECUCIÓN
FASES DE EJECUCIÓN
Replanteo del recorrido de las tuberías, de los accesorios y de las piezas especiales. Raspado y limpieza de óxidos. Aplicación de imprimación antioxidante y esmalte. Colocación y fijación de tuberías, accesorios y piezas especiales. Realización de pruebas de servicio.
CONDICIONES DE TERMINACIÓN
La instalación tendrá resistencia mecánica. El conjunto será estanco.
PRUEBAS DE SERVICIO
Prueba de resistencia mecánica y estanqueidad.
Normativa de aplicación: CTE. DB-HS Salubridad
CRITERIO DE MEDICIÓN EN OBRA Y CONDICIONES DE ABONO
Se medirá la longitud realmente ejecutada según especificaciones de Proyecto.

| Código | Ud | Descripción | Rendimiento | Precio | Importe |
|---|---|---|---|---|---|
| mt08tan330j | Ud | Material auxiliar para montaje y sujeción a la obra de las tuberías de acero, de 3" DN 80 mm. (material; 01/07/2021) | 1 | 1.37 | 1.37 |
| mt08tan020id | m | Tubo de acero negro estirado sin soldadura, de 3" DN 80 mm de diámetro, según UNE 19052, con el precio incrementado el 15% en concepto de accesorios y piezas especiales. (material; 01/07/2021) | 1 | 15.52 | 15.52 |
| mt27pfi030 | kg | Imprimación antioxidante con poliuretano. | 0.03 | 9.35 | 0.28 |
| mt27ess010e | kg | Esmalte sintético, color rojo RAL 3000, para aplicar sobre superficies metálicas, aspecto brillante. | 0.07 | 7.12 | 0.50 |
| mt41www030 | Ud | Material auxiliar para instalaciones contra incendios. | 0.3 | 1.4 | 0.42 |
| mo008 | h | Oficial 1ª fontanero. | 0.5 | 15 | 7.50 |
| mo107 | h | Ayudante fontanero. | 0.56 | 13.5 | 7.56 |
| mo038 | h | Oficial 1ª pintor. | 0.13 | 16.5 | 2.15 |
| % | % | Medios auxiliares | 2 % | 35.30 | 0.71 |
|  |  | Total |  |  | 36.01 |

**IOB022c** m TUBERÍA DN100 IPCI (01/07/2021)
460 m × 46.84 (48.25 con costes indirectos) = 22195.00
TUBERÍA DN100 IPCI
Suministro e instalación de red aérea de distribución de agua para abastecimiento de los equipos de extinción de incendios, formada por tubería de acero negro estirado sin soldadura, de 4" DN 100 mm de diámetro, unión roscada, sin calorifugar, que arranca desde la fuente de abastecimiento de agua hasta cada equipo de extinción de incendios. Incluso p/p de material auxiliar para montaje y sujeción a la obra, accesorios y piezas especiales, raspado y limpieza de óxidos, mano de imprimación antioxidante de al menos 50 micras de espesor, y dos manos de esmalte rojo de al menos 40 micras de espesor cada una. Totalmente montada, conexionada y probada por la empresa instaladora mediante las correspondientes pruebas de servicio (incluidas en este precio).
NORMATIVA DE APLICACIÓN
Instalación:
- CTE. DB-HS Salubridad.
- UNE 23500. Sistemas de abastecimiento de agua contra incendios.
CRITERIO DE MEDICIÓN EN PROYECTO
Longitud medida según documentación gráfica de Proyecto.
CONDICIONES PREVIAS QUE HAN DE CUMPLIRSE ANTES DE LA EJECUCIÓN DE LAS UNIDADES DE OBRA
DEL SOPORTE
Se comprobará que su situación y recorrido se corresponden con los de Proyecto, y que hay espacio suficiente para su instalación.
DEL CONTRATISTA
Las instalaciones se ejecutarán por empresas instaladoras autorizadas para el ejercicio de la actividad.
PROCESO DE EJECUCIÓN
FASES DE EJECUCIÓN
Replanteo del recorrido de las tuberías, de los accesorios y de las piezas especiales. Raspado y limpieza de óxidos. Aplicación de imprimación antioxidante y esmalte. Colocación y fijación de tuberías, accesorios y piezas especiales. Realización de pruebas de servicio.
CONDICIONES DE TERMINACIÓN
La instalación tendrá resistencia mecánica. El conjunto será estanco.
PRUEBAS DE SERVICIO
Prueba de resistencia mecánica y estanqueidad.
Normativa de aplicación: CTE. DB-HS Salubridad
CRITERIO DE MEDICIÓN EN OBRA Y CONDICIONES DE ABONO
Se medirá la longitud realmente ejecutada según especificaciones de Proyecto.

| Código | Ud | Descripción | Rendimiento | Precio | Importe |
|---|---|---|---|---|---|
| mt08tan330k | Ud | Material auxiliar para montaje y sujeción a la obra de las tuberías de acero, de 4" DN 100 mm. (material; 01/07/2021) | 1 | 1.97 | 1.97 |
| mt08tan020jd | m | Tubo de acero negro estirado sin soldadura, de 4" DN 100 mm de diámetro, según UNE 19052, con el precio incrementado el 15% en concepto de accesorios y piezas especiales. (material; 01/07/2021) | 1 | 21.99 | 21.99 |
| mt27pfi030 | kg | Imprimación antioxidante con poliuretano. | 0.04 | 9.35 | 0.37 |
| mt27ess010e | kg | Esmalte sintético, color rojo RAL 3000, para aplicar sobre superficies metálicas, aspecto brillante. | 0.09 | 7.12 | 0.64 |
| mt41www030 | Ud | Material auxiliar para instalaciones contra incendios. | 0.4 | 1.4 | 0.56 |
| mo008 | h | Oficial 1ª fontanero. | 0.58 | 15 | 8.70 |
| mo107 | h | Ayudante fontanero. | 0.67 | 13.5 | 9.05 |
| mo038 | h | Oficial 1ª pintor. | 0.16 | 16.5 | 2.64 |
| % | % | Medios auxiliares | 2 % | 45.92 | 0.92 |
|  |  | Total |  |  | 46.84 |

**RRO5** m TUBERÍA DN50 IPCI Galvanizado (06/11/2018)
1 m × 32.24 (33.21 con costes indirectos) = 33.21
TUBERÍA DN50 IPCI Galvanizado
Suministro e instalación de red aérea de distribución de agua para abastecimiento de los equipos de extinción de incendios, formada por tubería de acero galvanizado estirado sin soldadura, de 2" DN 50 mm DN 50 mm de diámetro, unión roscada, sin calorifugar, que arranca desde la fuente de abastecimiento de agua hasta cada equipo de extinción de incendios. Incluso p/p de material auxiliar para montaje y sujeción a la obra, accesorios y piezas especiales, raspado y limpieza, mano de wash-primer + catalizador de al menos 50 micras de espesor, y dos manos de esmalte rojo de al menos 40 micras de espesor cada una. Totalmente montada, conexionada y probada por la empresa instaladora mediante las correspondientes pruebas de servicio (incluidas en este precio).
NORMATIVA DE APLICACIÓN
Instalación:
- CTE. DB-HS Salubridad.
- UNE 23500. Sistemas de abastecimiento de agua contra incendios.
CRITERIO DE MEDICIÓN EN PROYECTO
Longitud medida según documentación gráfica de Proyecto.
CONDICIONES PREVIAS QUE HAN DE CUMPLIRSE ANTES DE LA EJECUCIÓN DE LAS UNIDADES DE OBRA
DEL SOPORTE
Se comprobará que su situación y recorrido se corresponden con los de Proyecto, y que hay espacio suficiente para su instalación.
DEL CONTRATISTA
Las instalaciones se ejecutarán por empresas instaladoras autorizadas para el ejercicio de la actividad.
PROCESO DE EJECUCIÓN
Replanteo del recorrido de las tuberías, de los accesorios y de las piezas especiales. Raspado y limpieza. Aplicación de wash-primer + catalizador y esmalte. Colocación y fijación de tuberías, accesorios y piezas especiales. Realización de pruebas de servicio.
CONDICIONES DE TERMINACIÓN
La instalación tendrá resistencia mecánica. El conjunto será estanco.
PRUEBAS DE SERVICIO
Prueba de resistencia mecánica y estanqueidad.
Normativa de aplicación: CTE. DB-HS Salubridad
CRITERIO DE MEDICIÓN EN OBRA Y CONDICIONES DE ABONO
Se medirá la longitud realmente ejecutada según especificaciones de Proyecto.

| Código | Ud | Descripción | Rendimiento | Precio | Importe |
|---|---|---|---|---|---|
| mt08tag400g | Ud | Material auxiliar para montaje y sujeción a la obra de las tuberías de acero galvanizado, de 2" DN 50 mm. (material; 06/11/2018) | 1 | 0.9 | 0.90 |
| mt08tag020gd | m | Tubo de acero galvanizado estirado sin soldadura, de 2" DN 50 mm de diámetro, según UNE 19048, con el precio incrementado el 15% en concepto de accesorios y piezas especiales. (material; 06/11/2018) | 1 | 20 | 20.00 |
| mt27pfi020 | kg | Wash-primer + catalizador. (material; 06/11/2018) | 0.02 | 7.35 | 0.15 |
| mt27ess030d | kg | Esmalte sintético, color rojo RAL 3000, para aplicar sobre superficies galvanizadas, aspecto brillante. (material; 06/11/2018) | 0.05 | 8.17 | 0.41 |
| mt41www030 | Ud | Material auxiliar para instalaciones contra incendios. | 0.2 | 1.4 | 0.28 |
| mo008 | h | Oficial 1ª fontanero. | 0.3 | 15 | 4.50 |
| mo107 | h | Ayudante fontanero. | 0.3 | 13.5 | 4.05 |
| mo038 | h | Oficial 1ª pintor. | 0.08 | 16.5 | 1.32 |
| % | % | Medios auxiliares | 2 % | 31.61 | 0.63 |
|  |  | Total |  |  | 32.24 |

**RR04** m TUBERÍA DN80 IPCI Galvanizado (06/11/2018)
1 m × 41.13 (42.36 con costes indirectos) = 42.36
TUBERÍA DN80 IPCI Galvanizado
Suministro e instalación de red aérea de distribución de agua para abastecimiento de los equipos de extinción de incendios, formada por tubería de acero galvanizado estirado sin soldadura, de 3" DN 80 mm de diámetro, unión roscada, sin calorifugar, que arranca desde la fuente de abastecimiento de agua hasta cada equipo de extinción de incendios. Incluso p/p de material auxiliar para montaje y sujeción a la obra, accesorios y piezas especiales, raspado y limpieza, mano de wash-primer + catalizador de al menos 50 micras de espesor, y dos manos de esmalte rojo de al menos 40 micras de espesor cada una. Totalmente montada, conexionada y probada por la empresa instaladora mediante las correspondientes pruebas de servicio (incluidas en este precio).
NORMATIVA DE APLICACIÓN
Instalación:
- CTE. DB-HS Salubridad.
- UNE 23500. Sistemas de abastecimiento de agua contra incendios.
CRITERIO DE MEDICIÓN EN PROYECTO
Longitud medida según documentación gráfica de Proyecto.
CONDICIONES PREVIAS QUE HAN DE CUMPLIRSE ANTES DE LA EJECUCIÓN DE LAS UNIDADES DE OBRA
DEL SOPORTE
Se comprobará que su situación y recorrido se corresponden con los de Proyecto, y que hay espacio suficiente para su instalación.
DEL CONTRATISTA
Las instalaciones se ejecutarán por empresas instaladoras autorizadas para el ejercicio de la actividad.
PROCESO DE EJECUCIÓN
Replanteo del recorrido de las tuberías, de los accesorios y de las piezas especiales. Raspado y limpieza. Aplicación de wash-primer + catalizador y esmalte. Colocación y fijación de tuberías, accesorios y piezas especiales. Realización de pruebas de servicio.
CONDICIONES DE TERMINACIÓN
La instalación tendrá resistencia mecánica. El conjunto será estanco.
PRUEBAS DE SERVICIO
Prueba de resistencia mecánica y estanqueidad.
Normativa de aplicación: CTE. DB-HS Salubridad
CRITERIO DE MEDICIÓN EN OBRA Y CONDICIONES DE ABONO
Se medirá la longitud realmente ejecutada según especificaciones de Proyecto.

| Código | Ud | Descripción | Rendimiento | Precio | Importe |
|---|---|---|---|---|---|
| mt08tag400h | Ud | Material auxiliar para montaje y sujeción a la obra de las tuberías de acero galvanizado, de DN 80 mm. (material; 06/11/2018) | 1 | 1.06 | 1.06 |
| mt08tag020hd | m | Tubo de acero galvanizado estirado sin soldadura, de 3" DN 80 mm de diámetro, según UNE 19048, con el precio incrementado el 15% en concepto de accesorios y piezas especiales. (material; 06/11/2018) | 1 | 28 | 28.00 |
| mt27pfi020 | kg | Wash-primer + catalizador. | 0.03 | 7.35 | 0.22 |
| mt27ess030d | kg | Esmalte sintético, color rojo RAL 3000, para aplicar sobre superficies galvanizadas, aspecto brillante. | 0.06 | 8.17 | 0.49 |
| mt41www030 | Ud | Material auxiliar para instalaciones contra incendios. | 0.25 | 1.4 | 0.35 |
| mo008 | h | Oficial 1ª fontanero. | 0.3 | 15 | 4.50 |
| mo107 | h | Ayudante fontanero. | 0.3 | 13.5 | 4.05 |
| mo038 | h | Oficial 1ª pintor. | 0.1 | 16.5 | 1.65 |
| % | % | Medios auxiliares | 2 % | 40.32 | 0.81 |
|  |  | Total |  |  | 41.13 |

**RRO3** m TUBERÍA DN100 IPCI Galvanizado (06/11/2018)
1 m × 48.13 (49.57 con costes indirectos) = 49.57
TUBERÍA DN100 IPCI Galvanizado
Suministro e instalación de red aérea de distribución de agua para abastecimiento de los equipos de extinción de incendios, formada por tubería de acero galvanizado estirado sin soldadura, de 4" DN 100 mm de diámetro, unión roscada, sin calorifugar, que arranca desde la fuente de abastecimiento de agua hasta cada equipo de extinción de incendios. Incluso p/p de material auxiliar para montaje y sujeción a la obra, accesorios y piezas especiales, raspado y limpieza, mano de wash-primer + catalizador de al menos 50 micras de espesor, y dos manos de esmalte rojo de al menos 40 micras de espesor cada una. Totalmente montada, conexionada y probada por la empresa instaladora mediante las correspondientes pruebas de servicio (incluidas en este precio).
NORMATIVA DE APLICACIÓN
Instalación:
- CTE. DB-HS Salubridad.
- UNE 23500. Sistemas de abastecimiento de agua contra incendios.
CRITERIO DE MEDICIÓN EN PROYECTO
Longitud medida según documentación gráfica de Proyecto.
CONDICIONES PREVIAS QUE HAN DE CUMPLIRSE ANTES DE LA EJECUCIÓN DE LAS UNIDADES DE OBRA
DEL SOPORTE
Se comprobará que su situación y recorrido se corresponden con los de Proyecto, y que hay espacio suficiente para su instalación.
DEL CONTRATISTA
Las instalaciones se ejecutarán por empresas instaladoras autorizadas para el ejercicio de la actividad.
PROCESO DE EJECUCIÓN
Replanteo del recorrido de las tuberías, de los accesorios y de las piezas especiales. Raspado y limpieza. Aplicación de wash-primer + catalizador y esmalte. Colocación y fijación de tuberías, accesorios y piezas especiales. Realización de pruebas de servicio.
CONDICIONES DE TERMINACIÓN
La instalación tendrá resistencia mecánica. El conjunto será estanco.
PRUEBAS DE SERVICIO
Prueba de resistencia mecánica y estanqueidad.
Normativa de aplicación: CTE. DB-HS Salubridad
CRITERIO DE MEDICIÓN EN OBRA Y CONDICIONES DE ABONO
Se medirá la longitud realmente ejecutada según especificaciones de Proyecto

| Código | Ud | Descripción | Rendimiento | Precio | Importe |
|---|---|---|---|---|---|
| mt08tag400i | Ud | Material auxiliar para montaje y sujeción a la obra de las tuberías de acero galvanizado, de 4" DN 100 mm. (material; 06/11/2018) | 1 | 1.37 | 1.37 |
| mt08tag020id | m | Tubo de acero galvanizado estirado sin soldadura, de 4" DN 100 mm de diámetro, según UNE 19048, con el precio incrementado el 15% en concepto de accesorios y piezas especiales. (material; 06/11/2018) | 1 | 34 | 34.00 |
| mt27pfi020 | kg | Wash-primer + catalizador. | 0.03 | 7.35 | 0.22 |
| mt27ess030d | kg | Esmalte sintético, color rojo RAL 3000, para aplicar sobre superficies galvanizadas, aspecto brillante. | 0.08 | 8.17 | 0.65 |
| mt41www030 | Ud | Material auxiliar para instalaciones contra incendios. | 0.3 | 1.4 | 0.42 |
| mo008 | h | Oficial 1ª fontanero. | 0.3 | 15 | 4.50 |
| mo107 | h | Ayudante fontanero. | 0.3 | 13.5 | 4.05 |
| mo038 | h | Oficial 1ª pintor. | 0.12 | 16.5 | 1.98 |
| % | % | Medios auxiliares | 2 % | 47.19 | 0.94 |
|  |  | Total |  |  | 48.13 |

## 03 IPCI
Importe: 67398.09

**IOX010** Ud EXTINTOR POLVO QUIMICO EFICACIA ABC
62 Ud × 101.08 (104.11 con costes indirectos) = 6454.82
EXTINTOR POLVO QUIMICO EFICACIA ABC
Suministro y colocación de extintor portátil de polvo químico ABC polivalente antibrasa, con presión incorporada, de eficacia 21A-144B-C, con 6 kg de agente extintor, con manómetro y manguera con boquilla difusora. Incluso armario con puerta ciega y accesorios de montaje. Totalmente montado.
NORMATIVA DE APLICACIÓN
Instalación:
- CTE. DB-HS Salubridad.
- Reglamento de Instalaciones de protección contra incendios.
CRITERIO DE MEDICIÓN EN PROYECTO
Número de unidades previstas, según documentación gráfica de Proyecto.
CONDICIONES PREVIAS QUE HAN DE CUMPLIRSE ANTES DE LA EJECUCIÓN DE LAS UNIDADES DE OBRA
DEL SOPORTE
Se comprobará que su situación se corresponde con la de Proyecto y que la zona de ubicación está completamente terminada.
DEL CONTRATISTA
Las instalaciones se ejecutarán por empresas instaladoras autorizadas para el ejercicio de la actividad.
PROCESO DE EJECUCIÓN
Replanteo de la situación del extintor. Fijación del armario al paramento. Colocación del extintor dentro del armario.
CONDICIONES DE TERMINACIÓN
El extintor quedará totalmente visible. Llevará incorporado su correspondiente placa identificativa.
CONSERVACIÓN Y MANTENIMIENTO
Se protegerá frente a golpes.
CRITERIO DE MEDICIÓN EN OBRA Y CONDICIONES DE ABONO
Se medirá el número de unidades realmente colocadas según especificaciones de Proyecto.

| Código | Ud | Descripción | Rendimiento | Precio | Importe |
|---|---|---|---|---|---|
| mt41ixi010a | Ud | Extintor portátil de polvo químico ABC polivalente antibrasa, con presión incorporada, de eficacia 21A-144B-C, con 6 kg de agente extintor, con manómetro y manguera con boquilla difusora, según UNE-EN 3. (material) | 1 | 41.83 | 41.83 |
| mt41ixw010a | Ud | Armario metálico con puerta ciega, de 700x280x210 mm, para extintor de polvo de 6 a 12 kg. (material) | 1 | 54.22 | 54.22 |
| mo113 | h | Peón ordinario construcción. (mano de obra) | 0.2 | 15.26 | 3.05 |
| % | % | Medios auxiliares | 2 % | 99.10 | 1.98 |
|  |  | Total |  |  | 101.08 |

**IOD004** Ud PULSADOR DE ALARMA
22 Ud × 31.64 (32.59 con costes indirectos) = 716.98
PULSADOR DE ALARMA
Suministro e instalación de pulsador de alarma de rearme manual, de ABS color rojo, protección IP 65, con led indicador de alarma color rojo y llave de rearme, con tapa. Totalmente montado, conexionado y probado.
NORMATIVA DE APLICACIÓN
Instalación:
- CTE. DB-HS Salubridad.
- Reglamento de Instalaciones de protección contra incendios.
CRITERIO DE MEDICIÓN EN PROYECTO
Número de unidades previstas, según documentación gráfica de Proyecto.
CONDICIONES PREVIAS QUE HAN DE CUMPLIRSE ANTES DE LA EJECUCIÓN DE LAS UNIDADES DE OBRA
DEL SOPORTE
Se comprobará que su situación se corresponde con la de Proyecto y que hay espacio suficiente para su instalación.
DEL CONTRATISTA
Las instalaciones se ejecutarán por empresas instaladoras autorizadas para el ejercicio de la actividad.
FASES DE EJECUCIÓN
Replanteo. Fijación en paramento mediante elementos de anclaje. Montaje y conexionado del pulsador de alarma. Colocación de la tapa.
CONSERVACIÓN Y MANTENIMIENTO
Se protegerá de la humedad y del contacto con materiales agresivos.
CRITERIO DE MEDICIÓN EN OBRA Y CONDICIONES DE ABONO
Se medirá el número de unidades realmente ejecutadas según especificaciones de Proyecto.

| Código | Ud | Descripción | Rendimiento | Precio | Importe |
|---|---|---|---|---|---|
| mt41pig110 | Ud | Pulsador de alarma convencional de rearme manual, de ABS color rojo, protección IP 41, con led indicador de alarma color rojo y llave de rearme, según UNE-EN 54-11. (material) | 1 | 11.64 | 11.64 |
| mt41pig115 | Ud | Tapa de metacrilato. (material) | 1 | 1.46 | 1.46 |
| mo006 | h | Oficial 1ª instalador de redes y equipos de detección y seguridad. (mano de obra) | 0.56 | 17 | 9.52 |
| mo105 | h | Ayudante instalador de redes y equipos de detección y seguridad. (mano de obra) | 0.56 | 15 | 8.40 |
| % | % | Medios auxiliares | 2 % | 31.02 | 0.62 |
|  |  | Total |  |  | 31.64 |

**IOD006** Ud SIRENA ELECTRÓNICA
6 Ud × 78.53 (80.89 con costes indirectos) = 485.34
SIRENA ELECTRÓNICA
Suministro e instalación de sirena electrónica, de ABS color rojo, para montaje exterior, con señal óptica y acústica y rótulo "FUEGO". Totalmente montada, conexionada y probada.
NORMATIVA DE APLICACIÓN
Instalación:
- CTE. DB-HS Salubridad.
- Reglamento de Instalaciones de protección contra incendios.
CRITERIO DE MEDICIÓN EN PROYECTO
Número de unidades previstas, según documentación gráfica de Proyecto.
CONDICIONES PREVIAS QUE HAN DE CUMPLIRSE ANTES DE LA EJECUCIÓN DE LAS UNIDADES DE OBRA
DEL SOPORTE
Se comprobará que su situación se corresponde con la de Proyecto y que hay espacio suficiente para su instalación.
DEL CONTRATISTA
Las instalaciones se ejecutarán por empresas instaladoras autorizadas para el ejercicio de la actividad.
FASES DE EJECUCIÓN
Replanteo. Fijación en paramento mediante elementos de anclaje. Montaje y conexionado de la sirena.
CONSERVACIÓN Y MANTENIMIENTO
Se protegerá frente a golpes.
CRITERIO DE MEDICIÓN EN OBRA Y CONDICIONES DE ABONO
Se medirá el número de unidades realmente ejecutadas según especificaciones de Proyecto.

| Código | Ud | Descripción | Rendimiento | Precio | Importe |
|---|---|---|---|---|---|
| mt41pig160 | Ud | Sirena electrónica, de ABS color rojo, para montaje exterior, con señal óptica y acústica y rótulo "FUEGO", alimentación a 24 Vcc, potencia sonora de 90 dB a 1 m y consumo de 230 mA. (material) | 1 | 60.67 | 60.67 |
| mo006 | h | Oficial 1ª instalador de redes y equipos de detección y seguridad. | 0.51 | 17 | 8.67 |
| mo105 | h | Ayudante instalador de redes y equipos de detección y seguridad. | 0.51 | 15 | 7.65 |
| % | % | Medios auxiliares | 2 % | 76.99 | 1.54 |
|  |  | Total |  |  | 78.53 |

**IOD030** m CABLE BIPOLAR SO2Z1-K (AS+)
1200 m × 4.72 (4.86 con costes indirectos) = 5832.00
CABLE BIPOLAR SO2Z1-K (AS+)
Suministro e instalación de cableado formado por cable bipolar SO2Z1-K (AS+), no propagador de la llama y resistente al fuego, con conductor multifilar de cobre clase 5 (-K) de 2x2,5 mm² de sección, con aislamiento de compuesto polímero a base de elastómero vulcanizado libre de halógenos con baja emisión de humos y gases corrosivos (S), pantalla de cinta de aluminio y poliéster (O2) con conductor de drenaje de cobre estañado y cubierta externa de compuesto termoplástico a base de poliolefina libre de halógenos con baja emisión de humos y gases corrosivos (Z1), siendo su tensión asignada de 300/500 V. Incluso regletas de conexión y cuantos accesorios sean necesarios para su correcta instalación. Totalmente montado, conexionado y probado.
NORMATIVA DE APLICACIÓN
Instalación: REBT. Reglamento Electrotécnico para Baja Tensión.
CRITERIO DE MEDICIÓN EN PROYECTO
Longitud medida según documentación gráfica de Proyecto.
CONDICIONES PREVIAS QUE HAN DE CUMPLIRSE ANTES DE LA EJECUCIÓN DE LAS UNIDADES DE OBRA
DEL SOPORTE
Se comprobarán las separaciones mínimas de las conducciones con otras instalaciones.
DEL CONTRATISTA
Las instalaciones se ejecutarán por empresas instaladoras autorizadas para el ejercicio de la actividad.
PROCESO DE EJECUCIÓN
Replanteo. Colocación del hilo guía en la canalización de protección. Tendido del cableado. Conexionado de cables.
CONDICIONES DE TERMINACIÓN
La instalación podrá revisarse con facilidad.
CONSERVACIÓN Y MANTENIMIENTO
Se protegerá de la humedad y del contacto con materiales agresivos.
CRITERIO DE MEDICIÓN EN OBRA Y CONDICIONES DE ABONO
Se medirá la longitud realmente ejecutada según especificaciones de Proyecto.

| Código | Ud | Descripción | Rendimiento | Precio | Importe |
|---|---|---|---|---|---|
| mt35ccg030a | m | Cable bipolar SO2Z1-K (AS+), no propagador de la llama y resistente al fuego, con conductor multifilar de cobre clase 5 (-K) de 2x2,5 mm² de sección, con aislamiento de compuesto polímero a base de elastómero vulcanizado libre de halógenos con baja emisión de humos y gases corrosivos (S), pantalla de cinta de aluminio y poliéster (O2) con conductor de drenaje de cobre estañado y cubierta externa de compuesto termoplástico a base de poliolefina libre de halógenos con baja emisión de humos y gases corrosivos (Z1), siendo su tensión asignada de 300/500 V. Según UNE 211025. (material) | 1 | 3.99 | 3.99 |
| mo006 | h | Oficial 1ª instalador de redes y equipos de detección y seguridad. | 0.02 | 17 | 0.34 |
| mo105 | h | Ayudante instalador de redes y equipos de detección y seguridad. | 0.02 | 15 | 0.30 |
| % | % | Medios auxiliares | 2 % | 4.63 | 0.09 |
|  |  | Total |  |  | 4.72 |

**IOD025** Ud CAJA DE DERIVACION 105x105x55 mm
66 Ud × 6.66 (6.86 con costes indirectos) = 452.76
CAJA DE DERIVACION 105x105x55 mm
Suministro e instalación de caja de derivación, para colocar en superficie, de 105x105x55 mm, con conos y tapa de registro con tornillos de 1/4 de vuelta. Incluso p/p de elementos de sujeción. Totalmente montada, conexionada y probada.
NORMATIVA DE APLICACIÓN
Instalación: REBT. Reglamento Electrotécnico para Baja Tensión.
CRITERIO DE MEDICIÓN EN PROYECTO
Número de unidades previstas, según documentación gráfica de Proyecto.
CONDICIONES PREVIAS QUE HAN DE CUMPLIRSE ANTES DE LA EJECUCIÓN DE LAS UNIDADES DE OBRA
DEL SOPORTE
Se comprobará que su situación se corresponde con la de Proyecto y que hay espacio suficiente para su instalación.
DEL CONTRATISTA
Las instalaciones se ejecutarán por empresas instaladoras autorizadas para el ejercicio de la actividad.
PROCESO DE EJECUCIÓN
Replanteo. Fijación en paramento mediante elementos de anclaje. Montaje y conexionado de la caja de derivación.
CONDICIONES DE TERMINACIÓN
Los registros serán accesibles.
CONSERVACIÓN Y MANTENIMIENTO
Se protegerá de la humedad y del contacto con materiales agresivos.
CRITERIO DE MEDICIÓN EN OBRA Y CONDICIONES DE ABONO
Se medirá el número de unidades realmente ejecutadas según especificaciones de Proyecto.

| Código | Ud | Descripción | Rendimiento | Precio | Importe |
|---|---|---|---|---|---|
| mt35caj030d | Ud | Caja de derivación estanca para colocar en superficie, de 105x105x55 mm, 7 conos, incluso regletas de conexión. (material) | 1 | 3.33 | 3.33 |
| mo006 | h | Oficial 1ª instalador de redes y equipos de detección y seguridad. | 0.1 | 17 | 1.70 |
| mo105 | h | Ayudante instalador de redes y equipos de detección y seguridad. | 0.1 | 15 | 1.50 |
| % | % | Medios auxiliares | 2 % | 6.53 | 0.13 |
|  |  | Total |  |  | 6.66 |

**IOD020** m CANALIZACIÓN FIJA SUPERFICIE 25 mm, con IP 547.
1200 m × 7.65 (7.88 con costes indirectos) = 9456.00
CANALIZACIÓN FIJA SUPERFICIE 25 mm, con IP 547.
Suministro e instalación de canalización de protección de cableado, fija en superficie, formada por tubo de policarbonato rígido, libre de halógenos, enchufable, de color gris, de 25 mm de diámetro nominal, con IP 547. Incluso p/p de abrazaderas, elementos de sujeción y accesorios (curvas, manguitos, tes, codos y curvas flexibles). Totalmente montada, conexionada y probada.
NORMATIVA DE APLICACIÓN
Instalación: REBT. Reglamento Electrotécnico para Baja Tensión.
CRITERIO DE MEDICIÓN EN PROYECTO
Longitud medida según documentación gráfica de Proyecto.
CONDICIONES PREVIAS QUE HAN DE CUMPLIRSE ANTES DE LA EJECUCIÓN DE LAS UNIDADES DE OBRA
DEL SOPORTE
Se comprobará que su situación y recorrido se corresponden con los de Proyecto, y que hay espacio suficiente para su instalación.
Se comprobarán las separaciones mínimas de las conducciones con otras instalaciones.
DEL CONTRATISTA
Las instalaciones se ejecutarán por empresas instaladoras autorizadas para el ejercicio de la actividad.
PROCESO DE EJECUCIÓN
Replanteo. Tendido y fijación de la canalización de protección.
CONDICIONES DE TERMINACIÓN
La instalación tendrá resistencia mecánica. El conjunto será estanco.
CONSERVACIÓN Y MANTENIMIENTO
Se protegerá de la humedad y del contacto con materiales agresivos.
CRITERIO DE MEDICIÓN EN OBRA Y CONDICIONES DE ABONO
Se medirá la longitud realmente ejecutada según especificaciones de Proyecto.

| Código | Ud | Descripción | Rendimiento | Precio | Importe |
|---|---|---|---|---|---|
| mt35aia130j | m | Tubo rígido de policarbonato, exento de halógenos según UNE-EN 50267-2-2, enchufable, curvable en caliente, de color gris, de 25 mm de diámetro nominal, para instalaciones eléctricas en edificios públicos y para evitar emisiones de humo y gases ácidos. Resistencia a la compresión 1250 N, resistencia al impacto 6 julios, temperatura de trabajo -5°C hasta 90°C, con grado de protección IP 547 según UNE 20324, propiedades eléctricas: aislante, no propagador de la llama. Según UNE-EN 61386-1 y UNE-EN 61386-22. Incluso p/p de abrazaderas, elementos de sujeción y accesorios (curvas, manguitos, tes, codos y curvas flexibles). (material) | 1 | 4.3 | 4.30 |
| mo006 | h | Oficial 1ª instalador de redes y equipos de detección y seguridad. | 0.1 | 17 | 1.70 |
| mo105 | h | Ayudante instalador de redes y equipos de detección y seguridad. | 0.1 | 15 | 1.50 |
| % | % | Medios auxiliares | 2 % | 7.50 | 0.15 |
|  |  | Total |  |  | 7.65 |

**IOS010** Ud SEÑALIZACIÓN DE EQUIPOS CONTRAINCENDIOS
84 Ud × 11.18 (11.52 con costes indirectos) = 967.68
SEÑALIZACIÓN DE EQUIPOS CONTRAINCENDIOS
Suministro y colocación de placa de señalización de equipos contra incendios, de poliestireno fotoluminiscente, de 420x420 mm.
CRITERIO DE MEDICIÓN EN PROYECTO
Número de unidades previstas, según documentación gráfica de Proyecto.
CONDICIONES PREVIAS QUE HAN DE CUMPLIRSE ANTES DE LA EJECUCIÓN DE LAS UNIDADES DE OBRA
DEL SOPORTE
Se comprobará que su situación se corresponde con la de Proyecto y que la zona de ubicación está completamente terminada.
PROCESO DE EJECUCIÓN
Replanteo. Colocación y fijación al paramento mediante elementos de anclaje.
CONDICIONES DE TERMINACIÓN
La visibilidad será adecuada.
CONSERVACIÓN Y MANTENIMIENTO
Se protegerá frente a golpes y salpicaduras.
CRITERIO DE MEDICIÓN EN OBRA Y CONDICIONES DE ABONO
Se medirá el número de unidades realmente ejecutadas según especificaciones de Proyecto.

| Código | Ud | Descripción | Rendimiento | Precio | Importe |
|---|---|---|---|---|---|
| mt41sny020h | Ud | Placa de señalización de equipos contra incendios, de poliestireno fotoluminiscente, de 420x420 mm, según UNE 23033-1. (material) | 1 | 7 | 7.00 |
| mt41sny100 | Ud | Material auxiliar para la fijación de placa de señalización. (material) | 1.5 | 0.3 | 0.45 |
| mo113 | h | Peón ordinario construcción. | 0.23 | 15.26 | 3.51 |
| % | % | Medios auxiliares | 2 % | 10.96 | 0.22 |
|  |  | Total |  |  | 11.18 |

**IOS020** Ud SEÑALIZACIÓN DE MEDIOS DE EVACUACION
40 Ud × 11.18 (11.52 con costes indirectos) = 460.80
SEÑALIZACIÓN DE MEDIOS DE EVACUACION
Suministro y colocación de placa de señalización de medios de evacuación, de poliestireno fotoluminiscente, de 420x420 mm.
CRITERIO DE MEDICIÓN EN PROYECTO
Número de unidades previstas, según documentación gráfica de Proyecto.
CONDICIONES PREVIAS QUE HAN DE CUMPLIRSE ANTES DE LA EJECUCIÓN DE LAS UNIDADES DE OBRA
DEL SOPORTE
Se comprobará que su situación se corresponde con la de Proyecto y que la zona de ubicación está completamente terminada.
PROCESO DE EJECUCIÓN
Replanteo. Colocación y fijación al paramento mediante elementos de anclaje.
CONDICIONES DE TERMINACIÓN
La visibilidad será adecuada.
CONSERVACIÓN Y MANTENIMIENTO
Se proteGerá frente a golpes y salpicaduras.
CRITERIO DE MEDICIÓN EN OBRA Y CONDICIONES DE ABONO
Se medirá el número de unidades realmente ejecutadas según especificaciones de Proyecto.

| Código | Ud | Descripción | Rendimiento | Precio | Importe |
|---|---|---|---|---|---|
| mt41sny020t | Ud | Placa de señalización de medios de evacuación, de poliestireno fotoluminiscente, de 420x420 mm, según UNE 23034. (material) | 1 | 7 | 7.00 |
| mt41sny100 | Ud | Material auxiliar para la fijación de placa de señalización. | 1.5 | 0.3 | 0.45 |
| mo113 | h | Peón ordinario construcción. | 0.23 | 15.26 | 3.51 |
| % | % | Medios auxiliares | 2 % | 10.96 | 0.22 |
|  |  | Total |  |  | 11.18 |

**CESP** Ud RETIRADA DE SISTEMA DE ESPUMÓJENO (22/03/2021)
1 Ud × 872.1 (898.26 con costes indirectos) = 898.26
RETIRADA DE SISTEMA DE ESPUMÓJENO
Retirada del actual sistema de espumójeno existente en la sala de PCI sin reutilización incluyendo transporte a vertedero autorizado y gestión de residuos.
NORMATIVA DE APLICACIÓN
Instalación:
- CTE. DB-HS Salubridad.
- Reglamento de Instalaciones de protección contra incendios.
CRITERIO DE MEDICIÓN EN PROYECTO
Número de unidades previstas, según documentación gráfica de Proyecto.
CONDICIONES PREVIAS QUE HAN DE CUMPLIRSE ANTES DE LA EJECUCIÓN DE LAS UNIDADES DE OBRA
DEL SOPORTE
Se comprobará que su situación se corresponde con la de Proyecto y que hay espacio suficiente para su instalación.
DEL CONTRATISTA
Las instalaciones se ejecutarán por empresas instaladoras autorizadas para el ejercicio de la actividad.
FASES DE EJECUCIÓN
Replanteo. Fijación en paramento mediante elementos de anclaje. Montaje y conexionado del cable sensor.
CONSERVACIÓN Y MANTENIMIENTO
Se protegerá de la humedad y del contacto con materiales agresivos.
CRITERIO DE MEDICIÓN EN OBRA Y CONDICIONES DE ABONO
Se medirá el número de unidades realmente ejecutadas según especificaciones de Proyecto.

| Código | Ud | Descripción | Rendimiento | Precio | Importe |
|---|---|---|---|---|---|
| mo008 | h | Oficial 1ª fontanero. | 30 | 15 | 450.00 |
| mo107 | h | Ayudante fontanero. | 30 | 13.5 | 405.00 |
| % | % | Medios auxiliares | 2 % | 855.00 | 17.10 |
|  |  | Total |  |  | 872.1 |

**CSENS** Ud RETIRADA CABLE SENSOR
1 Ud × 1142.4 (1176.67 con costes indirectos) = 1176.67
RETIRADA CABLE SENSOR
Retirada de instalación de cable sensor existente en Planta segunda inclusive resistencias de final de línea y modulos de entrada supervisada, incluyendo transporte a vertedero autorizado y gestión de residuos.
NORMATIVA DE APLICACIÓN
Instalación:
- CTE. DB-HS Salubridad.
- Reglamento de Instalaciones de protección contra incendios.
CRITERIO DE MEDICIÓN EN PROYECTO
Número de unidades previstas, según documentación gráfica de Proyecto.
CONDICIONES PREVIAS QUE HAN DE CUMPLIRSE ANTES DE LA EJECUCIÓN DE LAS UNIDADES DE OBRA
DEL SOPORTE
Se comprobará que su situación se corresponde con la de Proyecto y que hay espacio suficiente para su instalación.
DEL CONTRATISTA
Las instalaciones se ejecutarán por empresas instaladoras autorizadas para el ejercicio de la actividad.
FASES DE EJECUCIÓN
Replanteo. Fijación en paramento mediante elementos de anclaje. Montaje y conexionado del cable sensor.
CONSERVACIÓN Y MANTENIMIENTO
Se protegerá de la humedad y del contacto con materiales agresivos.
CRITERIO DE MEDICIÓN EN OBRA Y CONDICIONES DE ABONO
Se medirá el número de unidades realmente ejecutadas según especificaciones de Proyecto.

| Código | Ud | Descripción | Rendimiento | Precio | Importe |
|---|---|---|---|---|---|
| mo006 | h | Oficial 1ª instalador de redes y equipos de detección y seguridad. | 35 | 17 | 595.00 |
| mo105 | h | Ayudante instalador de redes y equipos de detección y seguridad. | 35 | 15 | 525.00 |
| % | % | Medios auxiliares | 2 % | 1120.00 | 22.40 |
|  |  | Total |  |  | 1142.4 |

**MDZO** Ud REPROGRAMACIÓN DE CENTRALITA DE PCI
1 Ud × 8129.4 (8373.28 con costes indirectos) = 8373.28
REPROGRAMACIÓN DE CENTRALITA DE PCI
Reprogramación de centralita de PCI para su integración en el sistema Smart view port.
NORMATIVA DE APLICACIÓN
Instalación:
- CTE. DB-HS Salubridad.
- Reglamento de Instalaciones de protección contra incendios.
CRITERIO DE MEDICIÓN EN PROYECTO
Número de unidades previstas, según documentación gráfica de Proyecto.
CONDICIONES PREVIAS QUE HAN DE CUMPLIRSE ANTES DE LA EJECUCIÓN DE LAS UNIDADES DE OBRA
DEL SOPORTE
Se comprobará que su situación se corresponde con la de Proyecto y que hay espacio suficiente para su instalación.
DEL CONTRATISTA
Las instalaciones se ejecutarán por empresas instaladoras autorizadas para el ejercicio de la actividad.
FASES DE EJECUCIÓN
Replanteo. Fijación en paramento mediante elementos de anclaje. Montaje y conexionado del módulo.
CONSERVACIÓN Y MANTENIMIENTO
Se protegerá de la humedad y del contacto con materiales agresivos.
CRITERIO DE MEDICIÓN EN OBRA Y CONDICIONES DE ABONO
Se medirá el número de unidades realmente ejecutadas según especificaciones de Proyecto.

| Código | Ud | Descripción | Rendimiento | Precio | Importe |
|---|---|---|---|---|---|
| mdz | Ud | Smart View Port (material) | 1 | 7650 | 7650.00 |
| mo006 | h | Oficial 1ª instalador de redes y equipos de detección y seguridad. | 10 | 17 | 170.00 |
| mo105 | h | Ayudante instalador de redes y equipos de detección y seguridad. | 10 | 15 | 150.00 |
| % | % | Medios auxiliares | 2 % | 7970.00 | 159.40 |
|  |  | Total |  |  | 8129.4 |

**DLP300** Ud DESPLAZAMIENTO DE PUERTA ACCESO SALA PCI (22/03/2021)
1 Ud × 1273.23 (1311.43 con costes indirectos) = 1311.43
DESPLAZAMIENTO DE PUERTA ACCESO SALA PCI
Desmontaje de puerta de acceso a sala de PCI existente de 5 a 7 m² de superficie insertada en fábrica de bloques con enfoscado en ambas caras y pintura color blanco, realizada por medios manuales y recuperación del material para su posterior reubicación en el mismo emplazamiento a 1,5m de distancia, siendo el orden de ejecución del proceso inverso al de su instalación, sin deteriorar los elementos constructivos a los que está sujeta, y carga manual sobre camión o contenedor.
CRITERIO DE MEDICIÓN EN PROYECTO
Número de unidades previstas, según documentación gráfica de Proyecto.
CONDICIONES PREVIAS QUE HAN DE CUMPLIRSE ANTES DE LA EJECUCIÓN DE LAS UNIDADES DE OBRA
DEL SOPORTE
Se comprobará que los elementos a desmontar no están sometidos a cargas transmitidas por elementos estructurales.
AMBIENTALES
Se suspenderán los trabajos cuando llueva, nieve o la velocidad del viento sea superior a 60 km/h.
FASES DE EJECUCIÓN
Desmontaje del elemento. Clasificación y etiquetado. Acopio de los materiales a reutilizar. Carga manual del material a reutilizar sobre camión. Retirada y acopio de los restos de obra. Limpieza de los restos de obra. Carga manual de los restos de obra sobre camión o contenedor.
CRITERIO DE MEDICIÓN EN OBRA Y CONDICIONES DE ABONO
Se medirá el número de unidades realmente desmontadas según especificaciones de Proyecto.
CRITERIO DE VALORACIÓN ECONÓMICA
El precio incluye el montaje y desmontaje de los mecanismos y de los accesorios.

| Código | Ud | Descripción | Rendimiento | Precio | Importe |
|---|---|---|---|---|---|
| mdpci | Ud | Pequeña albañileria (material; 22/03/2021) | 1 | 1000 | 1000.00 |
| mo018 | h | Oficial 1ª cerrajero. (mano de obra; 22/03/2021) | 2 | 16.78 | 33.56 |
| mo059 | h | Ayudante cerrajero. (mano de obra; 22/03/2021) | 2 | 15.79 | 31.58 |
| mo113 | h | Peón ordinario construcción. | 12 | 15.26 | 183.12 |
| % | % | Medios auxiliares | 2 % | 1248.26 | 24.97 |
|  |  | Total |  |  | 1273.23 |

**IFA010** Ud DESPLAZAMIENTO ACOMETIDA PCI (22/06/2021)
1 Ud × 788.42 (812.07 con costes indirectos) = 812.07
DESPLAZAMIENTO ACOMETIDA PCI
Desplazamiento de la acometida enterrada de abastecimiento de agua PCI de 6 m de longitud, formada por tubo de acero galvanizado estirado sin soldadura, de 2" DN 50 mm de diámetro codos necesarios, colocada sobre lecho de arena de 15 cm de espesor, en el fondo de la zanja previamente excavada, debidamente compactada y nivelada con pisón vibrante de guiado manual, relleno lateral compactando hasta los riñones y posterior relleno con la misma arena hasta 10 cm por encima de la generatriz superior de la tubería. Incluso p/p de accesorios y piezas especiales, demolición y levantado del firme existente, posterior reposición con hormigón en masa HM-20/P/20/I, protección de la tubería metálica con cinta anticorrosiva, y conexión a la red. Sin incluir la excavación ni el posterior relleno principal. Totalmente montada, conexionada y probada por la empresa instaladora mediante las correspondientes pruebas de servicio (incluidas en este precio).
NORMATIVA DE APLICACIÓN
Elaboración, transporte y puesta en obra del hormigón:
- Instrucción de Hormigón Estructural (EHE-08).
Instalación:
- CTE. DB-HS Salubridad.
- Normas de la compañía suministradora.
CRITERIO DE MEDICIÓN EN OBRA Y CONDICIONES DE ABONO
Se medirá el número de unidades realmente ejecutadas según especificaciones de Proyecto.

| Código | Ud | Descripción | Rendimiento | Precio | Importe |
|---|---|---|---|---|---|
| mt10hmf010Mp | m³ | Hormigón HM-20/P/20/I, fabricado en central. (material; 22/06/2021) | 0.45 | 66.5 | 29.93 |
| mt01ara010 | m³ | Arena de 0 a 5 mm de diámetro. (material; 22/06/2021) | 0.47 | 12.02 | 5.65 |
| mt08tag120e | Ud | Collarín de toma en carga con brida, de fundición, para tubo de acero galvanizado sin soldadura, 2" DN 50 mm. (material; 22/06/2021) | 1 | 7.47 | 7.47 |
| mt08tag110e | m | Acometida de acero galvanizado sin soldadura, 2" DN 50 mm, según UNE 19048, incluso p/p de accesorios de conexión y piezas especiales. (material; 22/06/2021) | 4 | 46.54 | 186.16 |
| mt08tap010a | m | Cinta anticorrosiva, de 5 cm de ancho, para protección de materiales metálicos enterrados, según DIN 30672. (material; 22/06/2021) | 21.75 | 0.76 | 16.53 |
| mt11arp100b | Ud | Arqueta de polipropileno, 40x40x40 cm. (material; 22/06/2021) | 1 | 49.76 | 49.76 |
| mt11arp050f | Ud | Tapa de PVC, para arquetas de fontanería de 40x40 cm. (material; 22/06/2021) | 1 | 33.22 | 33.22 |
| mt37sve030g | Ud | Válvula de esfera de latón niquelado para roscar de 2", con mando de cuadradillo. (material; 22/06/2021) | 1 | 35.14 | 35.14 |
| mq05pdm010b | h | Compresor portátil eléctrico 5 m³/min de caudal. (maquinaria; 22/06/2021) | 1.4 | 6.9 | 9.66 |
| mq05mai030 | h | Martillo neumático. (maquinaria; 22/06/2021) | 1.4 | 4.08 | 5.71 |
| mo020 | h | Oficial 1ª construcción. (mano de obra; 22/06/2021) | 3.94 | 16.52 | 65.09 |
| mo113 | h | Peón ordinario construcción. | 2.03 | 15.26 | 30.98 |
| mo008 | h | Oficial 1ª fontanero. | 12.94 | 15 | 194.10 |
| mo107 | h | Ayudante fontanero. | 6.57 | 13.5 | 88.70 |
| % | % | Medios auxiliares | 4 % | 758.10 | 30.32 |
|  |  | Total |  |  | 788.42 |

**paio** PA IMPREVISTOS DE OBRA (22/03/2021)
1 PA × 29126.21 (30000 con costes indirectos) = 30000.00
IMPREVISTOS DE OBRA
PA a justificar de imprevistos y/o SSAA
Partida alzada de imprevistos y/o SSAA no comtemplados a justificar en obra. Partida de mano de Obra, maquinaria y medios materiales para cubrir necesidades propias del tipo de obra y circunstancias especiales en el transcurso de los trabajos, que deberá ser justificada en obra y aprobada por la DF y promotor.

## 04 SEGURIDAD Y SALUD (22/06/2017)
Importe: 18605

**SYS** Ud SEGURIDAD Y SALUD (19/07/2017)
1 Ud × 18063.11 (18605 con costes indirectos) = 18605.00
SEGURIDAD Y SALUD
Medidas de Protección Individuales y Colectivas, medicina preventiva y charlas de formación y todo lo necesario para cumplimiento de de la normativa vigente en materia de Seguridad y Salud en el Trabajo.

## 05 GESTION DE RESIDUOS (22/06/2017)
Importe: 2875.4

**GRE** Ud GESTIÓN DE RESIDUOS (19/07/2017)
1 Ud × 2791.65 (2875.4 con costes indirectos) = 2875.40
GESTIÓN DE RESIDUOS
Plan de gestión de residuos según Documentación técnica aportada.

## 06 OCA Y LEGALIZACIONES (22/03/2021)
Importe: 5364.76

**XRI090** Ud OCA RED ROCIADORES (22/03/2021)
1 Ud × 1708.5 (1759.76 con costes indirectos) = 1759.76
OCA RED ROCIADORES
Prueba de servicio total de la instalación de rociaddores automáticos del Silo de Bouzas para comprobar la resistencia mecánica y estanqueidad de la red interior de suministro de agua. Realizada por OCA incluyendo certificados e informes.

| Código | Ud | Descripción | Rendimiento | Precio | Importe |
|---|---|---|---|---|---|
| mt49prs050 | Ud | Prueba de servicio de la red pci, incluso desplazamiento a obra e informe de resultados. (material; 22/03/2021) | 1 | 1675 | 1675.00 |
| % | % | Medios auxiliares | 2 % | 1675.00 | 33.50 |
|  |  | Total |  |  | 1708.5 |

**legPCI** Ud LEGALIZACIÓN DE LA INSTALACIÓN DE PCI (22/03/2021)
1 Ud × 3500 (3605 con costes indirectos) = 3605.00
LEGALIZACIÓN DE LA INSTALACIÓN DE PCI
Legalización de la instalación de PCI de la Planta Tercera del Silo de Bouzas ante la delegación provicial de industria incluyendo certiicados y trámites administrativos.
